# Hydraulischer Abglech
Angebotsaufforderung (GAEB DA XML 3.2, DA83)
Projekt: 13731-12
Währung: EUR
Erstellt mit: GXML Toolbox V3.3 R20230829, iTWO_64 V24.0.454, 24.08.2026

## A) Allgemeine Vorbemerkungen für Einheitspreisabkommen (EPA) und Leistungsverzeichnisse (LV)

## B) Allgemeine Technische Vorbemerkungen
B) Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

## C) Technische Vorbemerkungen
C) Technische Vorbemerkungen

Auf die Einhaltung der Nomblätter DIN 4 109 - Schallschutz im Hochbau - , D IN EN 12831 -
Heizlastberechnung - , s owie die DVGW - TRGI, wird besonders hingewiesen . Evtl .
Sonderbestimmungen der Wasser - u nd Gasversorgungsunternehmen sowie der Fernheizwerke
sind zu beachten .
Alle Arbeiten an den Gasversorgungseinrichtungen dürfen nur in Übereinstimmung mit den
Gasversorgungsunternehmen ausgeführt werden. Bei Gasheizkesseln sind die
Betriebsbedingungen mit den Gasversorgungsunternehmen zu vergleichen und aufeinander
abzustimmen.
Für alle Arbeiten sind handelsübliche, normgerechte Materialien, b zw. d ie in der
Positionsbeschreibung aufgeführten Fabrikate zu verwenden .
Bei den Bohr - u nd Stemmarbeiten in bewohnten Räumen ist mit
größtmöglicher Sorgfalt und Sauberkeit zu arbeiten . Unter den
Bohrstellen im darunterliegenden Geschoß ist eine genügend
große Kunststoffwanne so zu befestigen, dass eine
Staubausbreitung in den Räumen nicht möglich ist.
Bei Wand- und Deckendurchführungen sind alle Rohrleitungen
gemäß der Muster - Leitugnsanlagen- Richtlinie ( MLAR, a ktuelle
Fassung) h insichtlich des Brandschutzes mit entsprechenden
Rohrdudrchführungen zu installieren.
Unmittelbar nach der Rohrmontage müssen die Durchbrüche
fachgerecht geschlossen werden.
GEBO Verschraubungen sind nur in Abstimmung mit der
Fachbauleitung zu installieren.
Außenfühlerleitungen dürfen bei Altbauten nur in Schutzrohren
verlegt werden. D ie fertige Anlage ist durchzuprüfen.
Die Befestigung der Rohrleitungen zur Wand oder Decke hat
ausschließlich mit Dübeln zu erfolgen . Alle Befestigungsteile
sind in korrosionsgeschützter Ausführung zu liefern und mit
einer geräuschisolierenden Einlage zu versehen .
Mehrfaches Abdrücken der Anlage, v on Anlagenteilen oder
Teilabschnitten auf Anordnung der Bauleitung sowie evtl .
Montageunterbrechungen werden nicht besonders vergütet .
Die fertigen Anlagen sind bei Inbetriebnahme sorgfältig
auszuspülen und einzuregulieren.
Bei dem Abnehmen der Heizkörper für Maler - u nd Putzarbeiten
sind die Heizkörper -
anschlüsse mit Stopfen bzw . d ie Rohranschlüsse mit
Schraubkappen zu versehen . Ventilhandräder bzw. d ie
Oberteile der Thermostatventile und automatische
Entlüftungsventile sind erst nach den Anstreicherarbeiten zu
montieren, o der durch Abkleben vor Farbanstrich zu schützen.
Das Auffüllen nach VDI 2035 ist von der ausführenden Firma zu
dokumentieren . ( Anlagenbuch)

## 402 Hydraulischer Abgleich
Datum: 24.08.2026

### Bereich 01 1. Bauabschnitt

*Hinweis: Bemerkungen zum Bauvorhaben*
Bemerkungen zum Bauvorhaben

Adresse:
Kühlebornweg  14,16,18, 20, 22

12167 Berlin

Ausführungszeitraum: ab 02.11.2026
Fertigstellung: bis 06.11.2026

Hydraulischer Abgleich bei dem Bauvorhabeno.g.

In den Mieteinheiten des Hauses im EG bis 4.OG jeweils der Bestandswohnungen, werden für den hydraulischen Abgleich die Thermostatventile an den Heizkörpern gegen voreinstellbare Ventile getauscht und eingestellt. Insgesamt 5 Aufgänge mit 8-16 Wohneinheiten.
Für die Ausführung der Arbeiten werden die Bestandswohnungen im Bereich der Heizungsanlage strangweise entleert und nach dem Ventiltausch wieder gefüllt, überprüft und entlüftet.

Heizungswasser nach VDI 2035 Blatt 1 und 2
Zur Inbetriebnahme wird die Heizungsanlage gefüllt, überprüft und entlüftet. Das Auffüllen des Heizungswassers nach VDI 2035 ist mit dem Bauleiter abzustimmen.
Der AN gewährt dem AG die Erstellung des Heizungswassers nach VDI 2035 im laufenden Betrieb nach anerkannten Methoden der Firmen perma-trade Wassertechnik, Grünbeck, Judo oder SpiroTech.
Sechs Wochen nach dem Füll-Vorgang der Heizungsanlage wird eine Kontrollmessung durchgeführt, um die Wasser Qualität zu prüfen. Sollten hier die Werte nicht entsprechen muss das Heizungswasser nochmals aufbereitet werden.
Das Befüllen der Heizungsanlage wird durch den AN im Anlagenbuch dokumentiert.

Rechnungen:
Die Aufmaße  werden pro Mieteinheit  erstellt und separat eingereicht. Hinweis: Es ist eine Heizungszentrale für ein Haus vorhanden.
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
#### Abschnitt 01.01

**01.01.0010 Terminabsprache mit den Mietern je Hausaufgang**
Terminabsprache mit den Mietern

Der AN kontaktiert und informiert (z.B. per Aushang) die Mieter im EG, bis 4.OG des Gebäudes über den geplanten Termin zur Durchführung des hydraulischen Abgleiches.

bis  16 Mieteinheiten
Menge: 5,000 Stk

**01.01.0020 Thermostatventileinheit DN 15 Eck- oder Durchgang**
Thermostatventileinheit DN 15 Eck- oder Durchgang

Thermostatventileinheit austauschen für den hydraulischen Abgleich, DN 15 Eck- oder Durchgang

Thermostatventil:
Danfoss RA-DV Durchgang 013G7726
Danfoss RA-DV Eck  013G7725
Thermostatkopf:
Danfoss React RA Click 015G3090

Schriftliche Bestätigung der Ausführung des hydraulischen Abgleichs. Ausfüllen des VdZ-Formular.

demontieren, liefern und montieren
Menge: 255,000 Stk

**01.01.0030 Thermostatventileinheit VHS-DV Universalanschlussarmatur**
*** Bedarfsposition ohne GB
Thermostatventileinheit  VHS-DV Universalanschlussarmatur

Thermostatventileinheit austauschen für den hydraulischen Abgleich, DN 15 Eck- oder Durchgang
0
Thermostatventil:
Danfoss VHS-DV Durchgang 013G7876
Danfoss VHS-DV Eck  013G7877
Thermostatkopf:
Danfoss React RA Click 015G3090

Schriftliche Bestätigung der Ausführung des hydraulischen Abgleichs. Ausfüllen des VdZ-Formular.

demontieren, liefern und montieren
Menge: 10,000 Stk

**01.01.0040 Strang entleeren, befüllen und entlüften**
Kompletten Strang  entleeren, befüllen und entlüften für bis  5 WE Wohneinheiten
Komplette Heizungsanlage
nach den Arbeiten wieder befüllen und entlüften, gem. VDI 2035
Falls erforderlich auch mehrmalig nachentlüften.

Strangweise
Menge: 12,000 Stk
